# Wasserzähler 2025
Angebotsaufforderung (GAEB DA XML 3.3, DA83)
Währung: EUR
Vergabeart: Öffentliche Ausschreibung
Erstellt mit: CaliforniaX by G&W Software AG, CaliforniaX V23.3.03, 11.09.2024

## Vorbemerkungen
Wasserversorgung SULINGER LAND

Wasserzählerlieferung 2025

LEISTUNGSBESCHREIBUNG

Vorbemerkungen

Abweichende Vereinbarungen/Vertragsbedingungen in Rahmen des Auftragsbestätigungsschreiben des AN wird hiermit widersprochen.

Die Liefer- und Zahlungsbedingungen des Herstellers/Lieferers haben keine Gültigkeit.

Abweichende Bedingungen des Herstellers/Lieferers sind für den Auftraggeber nur verbindlich, wenn er sich ausdrücklich schriftlich damit einverstanden erklärt hat.

Weiterhin gilt als vereinbart:

1.  Der Auftraggeber behält sich das Recht vor, einzelne der angebotenen Leistungen vom Auftrag auszunehmen und das Mengengerüst anzupassen . Die angebotenen Preise sind Festpreise und gelten für den gesamten u. a. Lieferzeitraum. Die EP sind Nettopreise und werden bei der Abrechnung zuzüglich der gesetzlichen Mehrwertsteuer abgerechnet. Sämtliche Liefer- und Versandkosten sind in die Einheitspreise einzukalkulieren und werden nicht zusätzlich vergütet. Ausgenommen davon sind Zuschläge für Mautkosten.

2.  Für die Vergabe der Leistungen maßgebend ist neben den im Deckblatt zu der Ausschreibung genannten Ausschreibungsunterlagen die Unterschwellenvergabeverordnung (UVgO) in der jeweils geltenden aktuellen Fassung. Im Falle eines Vergabeverfahrens in Verhandlungsvergabe behält sich der Auftraggeber vor, den Zuschlag auf ein Angebot zu erteilen, auch ohne zuvor verhandelt zu haben (§ 12 Abs. 4 Satz 2 UVgO).

3.  Für die Ausführung der Leistungen maßgebend ist die Verdingungsordnung für Leistungen (VOL) Teil B.

4.  Art und Umfang der Lieferung:
  Die Lieferung ist nach der beigefügten Leistungsbeschreibung auszuführen.

  Die Artikel müssen der in den "Technischen Lieferbedingungen" Ziffer 6 geforderten Qualität entsprechen.

  Erfüllungsort: Die Artikel sind am Lager Wasserwerk Schwaförden, einschließlich Entladen vom Lieferfahrzeug anzuliefern.

  Anlieferungen nur innerhalb folgender Geschäftszeiten: Montag – Donnerstag 7:00 Uhr – 15:00 Uhr
  Freitag 7:00 – 11:00 Uhr

Anlieferung auf Euro-Palette mit regenwassergeschützter Umverpackung,
Lieferumfang ca. 200 Stk./Palette.

  Ist es notwendig das Bedienstete des Auftraggebers beim Entladen des Lieferfahrzeug eingesetzt werden, so sind dem Auftraggeber die nachweislich enstandenen Kosten durch den Auftragnehmer zu erstatten.

5.  Liefertermine:
  Der Lieferer verpflichtet sich dafür zu sorgen, dass die Artikel ab 6 Wochen nach schriftlicher Auftragserteilung aufgrund eines Abrufes durch den Auftraggeber, im Laufe des Jahres binnen drei Wochen nach Abruf, zu den Geschäftszeiten des Auftraggebers angeliefert werden.
  Position WZ Q3 = 4:  400 Stck. bis Ende 5. Kalenderwoche 2025
  Restmengen auf Abruf in Chargengröße bis 400 Stück ab 7. KW 2025
  Positionen WZ Q3 = 10 – 16: bis Ende 1. Quartal 2025

  Die Artikel werden vom Auftraggeber nach Bedarf telefonisch/schriftlich abgerufen.

  Bei nicht termingerechter Anlieferung ist der Auftraggeber berechtigt, alle ihm dadurch entstandenen, nachgewiesenen Mehrkosten von der nächsten Rechnung abzuziehen.

6.  Technische Lieferbedingungen:
Die Artikel sind nach den Beschreibungen im Leitungsverzeichnis und entsprechend den gesetzlichen Anforderungen, den einschlägigen DIN-Normen, DVGW-Arbeitsblättern und Richtlinien (MID) etc. zu liefern. Alle gelieferten Teile müssen erstklassig verarbeitet sein. Es sind nur Fabrikate anzubieten, die den DVGW-Richtlinien entsprechen bzw. ein DVGW-Prüfzeichen tragen.

  Jeder einzelne Wasserzähler ist vor Auslieferung einer 100% MID-Prüfung zu unterziehen.

  Es ist ein schriftliches Hygienekonzept, entsprechend der BDEW-DVGW-VDDW-Erklärung vom 03. August 2015 mit den Angebotsunterlagen einzureichen und entsprechend der chargenweisen Anlieferung der Produkte in dokumentierter Art und Weise jeweils in schriftlicher Form mitzuliefern und nachzuweisen. Das Hygienekonzept hat den Empfehlungen der Technischen Information des DVGW (twin) Nr. 10 "Anleitung zur Probennahme aus Wasserzählern zwecks mikrobiologischer Untersuchungen auf Pseudomonas aeruginosa (März 2015)" und der DVGW Information "Hygieneanforderungen an Prüfstände und Prüfwasser zur Prüfung von Wasserzählern zur Sicherstellung der mikrobiellen Unbedenklichkeit (2. April 2015)" zu entsprechen.

  Die Wasserzähler entsprechen mind. folgenden Normen und Anforderungen (Auflistung nicht abschließend!):

- der z. Z. der Angebotsabgabe gültigen Trinkwasserverordnung
- der Measurement Instruments Direktive (MID), der Verordnung über das Inverkehrbringen und die Bereitstellung von Messgeräten auf dem Markt sowie über ihre Verwendung und Eichung (MessEV),
- der OIML R49 und der DIN EN ISO 4064 Teil 1 - 5,
- den Anforderungen zur BSI-Zertifikation bei fernauslesbaren Zählersystem
- der DIN 50930-6
- den DVGW-Arbeitsblättern W 270 und W 406 sowie deren mitgeltenden Unterlagen

Die zu liefernden Zähler sind als Austauschzähler anzubieten, d. h. die bisherigen Bestands-Zähler mit Messinggehäuse sind als Rücknahmeposition entsprechend einzukalkulieren.

Die zurückzunehmenden Zählergehäuse (Austauschzähler) entsprechen einer Legierungszusammensetzung gemäß DIN 50930-6 (Abnahmeprüfzeugnis nach DIN EN 10204) - Legierung mit geminderten Bleianteil.

7.  Prüfung im Lieferwerk:
  Die Artikel sind entsprechend der zugehörigen DIN im Herstellerwerk den vorgeschriebenen Prüfungen zu unterziehen. Dem Auftraggeber steht das Recht zu, sich jederzeit von den Prüfungen zu überzeugen und entsprechende schriftliche Nachweise zu fordern.

8.  Abnahme:
  Jede Lieferung wird von einem Beauftragten, den der Auftraggeber bestimmt, auf dem Fahrzeug anhand der Lieferbedingungen, der Versandpapiere und der Stücklisten abgenommen. Beanstandungen sind sofort von dem Beauftragten und dem Spediteur schriftlich festzulegen. Sollten angelieferte Artikel nicht den technischen Lieferbedingungen (siehe Ziffer 6) entsprechen, ist der Auftragnehmer verpflichtet diese Artikel zurück zunehmen sowie eine umgehende Ersatzlieferung zu leisten.

  Der Auftraggeber ist berechtigt, alle ihm dadurch entstandenen, nachgewiesenen Mehrkosten von der nächsten Rechnung abzuziehen. Artikel, die angeliefert werden ohne das der Beauftragte des Auftraggebers zugegen ist, gelten als nicht abgenommen.

9.  Mängelbeseitigung und Gewährleistung.
  Die Mängelbeseitigung sowie Verjährung / Gewährleistung erfolgt nach den Regelungen der VOL Teil B § 14. Die Gewährleistungsfrist beträgt 2 Jahre, beginnend mit dem Zeitpunkt der Abnahme.

  Der Hersteller/Lieferer übernimmt die Gewähr, dass die von ihm angelieferten Artikel die vertraglich zugesicherten Eigenschaften besitzen. Ersatzlieferungen und Aufwendungen für Aus- und Einbau beschädigter Teile, bei denen ein Verschulden des dienstleistenden Dienstleisters (z. B. Tief- oder Rohrleitungsbaufirma, Elektriker) nicht nachgewiesen wird, gehen zu Lasten des Lieferers. Der Auftragnehmer verzichtet ausdrücklich auf eine entsprechende Einrede bei der Auswahl der Erfüllungsgehilfen des Auftraggebers zum Einbau der Lieferungen in die technischen Systeme, sofern der Auftraggeber nach DWA/DVGW/VDE oder DIN-Vorschriften zugelassene/zertifizierte Erfüllungsgehilfen (Baufirmen) oder eigene Mitarbeiter des AG einsetzt.

10.  Vergütung.
  Die Einheitspreise sind Festpreise für das Lieferjahr 2025. Eingeschlossen in die Preise sind die Kosten für Anlieferungen, die Werksprüfungen und ggf. für den sachlichen Aufwand bei der Abnahme. Mehr- oder Minderkosten für die Leistungen/Lieferungen sind nur im Rahmen der VOL/B § 2 zu Änderung der Einheitspreise berechtigt und sind schriftlich zwischen den Vertragspartnern zu vereinbaren. Vergütet werden nur die vom Beauftragten gemäß Ziffer 8 abgenommenen Artikel.

  Anfallende Mautgebühren werden anteilig vergütet sofern es neben der Anlieferung bei der Wasserversorgung SULINGER LAND noch weitere Lieferstellen gibt. In Rechnung gestellte Mautgebühren sind ggfs. vom Lieferanten mittels Belegen nachzuweisen.

11.  Zahlungsbedingungen.
  Rechnungen sind in einfacher Ausfertigung an die Wasserversorgung SULINGER LAND zu richten.

  Zahlungen werden binnen 4 Wochen nach Eingang der Rechnung geleistet.

  Bei Zahlungen innerhalb von 14 Tagen wird ein Skonto von ........% (vom Bieter auszufüllen) gewährt.

12.  Gerichtsstand und Erfüllungsort.
  Gerichtsstand und Erfüllungsort ist der Sitz des Auftraggebers.

13.  Angebotene Fabrikate.
  Zur Überprüfung der Vergleichbarkeit der angebotenen Fabrikate und Typen sind ausführliche technische Unterlagen dem Angebot beizufügen.

14.  Die Rücklieferung der Altzähler erfolgt nach Abruf durch den Auftraggeber.

Erfüllungsort: Die Altzähler sind frei Lager Wasserwerk Schwaförden, vom Auftragnehmer abzuholen.

## Wasserzähler Lieferung 2025
Datum: 11.09.2024

### 1 Mehrstrahlflügelradzähler

**1.1 Mehrstrahl-Flügelrad-Wasserzähler Q3= 4**
Hauswasserzähler als Mehrstrahl-Flügelrad-Naßläufer für Kaltwasseranwendungen, widerstandsfähig gegen innere und äußere Verschmutzungen, Ablagerungen (mineralisch/biologisch) und veränderlichen Trinkwasserparametern entsprechend den Schwankungsbreiten der Trinkwasserverordnung. Mit Zulassung gemäß europäischer Messgeräterichtlinie (MID).

- Metrologie-Kennzeichnung 2025 Mehrstrahl-Flügelrad-Wasserzähler Q3=4,0 m³/h, Genauigkeitsklasse mind. R 80 (waagerechter Einbau)
- für horizontale und vertikale Einbaulagen geeignet,
- Temperaturklasse T30 (Temperatursicher bis 50°C), Medien-/Trinkwassertemperaturen von 1°C bis +30°C,
- Umgebungstemperaturbeständigkeit (Betriebsumgebung/ Lagerung) von 1°C bis 55°C
- Nenndruck PN 16
- Schutzklasse IP-Code 68
- Bauform entsprechend DIN ISO 4064, ISO 228/1 sowie DIN 2999 mit Zählerstutzengewinde 1", Baulänge 190 mm
- Gehäuse vorbereitet für Einsteckrückflussverhinderer
- Unbeschichtetes, bleifreies Messinggehäuse, mit Prägung von Materialschlüssel, Gießjahr + Gießmonat + Gießcharge, konform der aktuellen Trinkwasserverordnung, UBA-Positivliste, KTW-Empfehlung, EP-Leitlinie UBA
- Chargenkennzeichnung gem. DVGW
- Zählwerk mit 5-stelliger numerischer Anzeige und 4 Zeigerkreisen
- 100% MID-Prüfung (Einzel-MID-Prüfung je Wasserzähler).
- Zählernummer in Klarschrift und als Barcode auf Kunststoff-Kennzeichnungsring.
- Anlaufstern zur Anzeige geringster Bewegungen des Flügelrads.
- Die Zähler entsprechen den DVGW-Arbeitsblättern W 270, W 406 und W421, Measurement-Instruments Directive (MID), MessEV und der DIN EN ISO 4064 Teile 1 - 5.
- Zähler einzeln hygienisch unbedenklich - entsprechend Hygieniekonzept des AN - im Einzelkarton verpackt, Zähler und Karton sind mit fortlaufender Fabrik-Nr. versehen.
- Die Fabrikations-, Prüf- und Zählerauslieferungschargen sind lückenlos in dokumentierter Form entsprechend dem Qualitätssicherungsanforderungen des AN (z. B. DIN EN ISO 9000 u. f.) vorzuhalten und auf schriftliches Verlangen des AG unmittelbar kostenfrei als PDF-Dokumentation zur Verfügung zustellen.

Gegen Rückgabe gebrauchter Wasserzähler mit Messinggehäusen gleicher Stückzahl und Nenngröße.

Hersteller/Typ: '........................................'
Menge: 1800,000 St

**1.2 Eichgebühren/Konformitätsentgelte für Wasserzähler**
entsprechend der Gebührenverordnung zum Mess- und Eichwesen (Mess- und Eichgebührenverordnung - MessEGebV) Bundesgesetzblatt v. 07.05.2019 Teil I Nr. 17). Für Wasserzähler mit innerstaatlicher und EWG-Bauartzulassung bzw. Baumuster/ Entwurfsprüfbescheinigung für Wasserzähler der Pos. 1.1
Menge: 1800,000 St

**1.3 Mehrstrahl-Flügelrad-Wasserzähler Q3=10**
Zählerstutzengewinde 1¼", Baulänge 260 mm

Sonst wie in Position 1.1 beschrieben.

Gegen Rückgabe gebrauchter Wasserzähler mit Messinggehäusen gleicher Stückzahl und Nenngröße.

Hersteller/Typ: '........................................'
Menge: 42,000 St

**1.4 Eichgebühren/Konformitätsentgelte für Wasserzähler**
wie in Pos. 1.2 beschrieben, für Wasserzähler der Pos. 1.3
Menge: 42,000 St

**1.5 Mehrstrahl-Flügelrad-Wasserzähler Q3=16**
- Zählerstutzengewinde 2", Baulänge 300 mm

sonst wie in Position 1.1 beschrieben

Gegen Rückgabe gebrauchter Wasserzähler mit Messinggehäusen gleicher Stückzahl und Nenngröße.

Hersteller/Typ: '........................................'
Menge: 4,000 St

**1.6 Eichgebühren/Konformitätsentgelte für Wasserzähler**
wie in Pos. 1.2 beschrieben, für Wasserzähler der Pos. 1.5
Menge: 4,000 St

**1.7 Einsteck-Rückflussverhinderer 3/4"**
mit DVGW-Zulassung / Baumusterzulassung für Wasserzähler der Position 1.1 inkl. Spezialdichtung liefern

Hersteller/Typ:......................................
Menge: 1800,000 St

**1.8 Einsteck-Rückflussverhinderer 1"**
mit DVGW-Zulassung / Baumusterzulassung für Wasserzähler der Position 1.3 inkl. Spezialdichtung liefern

Hersteller/Typ:......................................
Menge: 50,000 St

**1.9 Gummi-Dichtungsringe**
(EPDM/Ibenulit) liefern. Geprüft nach DVGW-Arbeitsblatt W 270, mit KTW-Zulassung, für Wasserzähler Q3=4 der Position 1.1, 2 mm stark
Menge: 1800,000 St
